# Zócalos en acero laminado de 100 mm, referencia ZCLA1010040 de IDE. Medidas: 1000x400 - de IDE Electric

- Propiedad del archivo: CONSTRUNARIO
- Formato: FIEBDC-3/2012
- Programa: Construnario Versión 3.51
- Fecha de los precios: 01/03/2023
- Divisa: EUR

**ZCLA1010040** u Zócalos en acero laminado de 100 mm, referencia ZCLA1010040 de IDE. Medidas: 1000x400 - de IDE Electric
Precio: 169.63
MATERIALES: Chapa de acero pintado RAL7035. Zócalo suministrado completo con tapas frontales y laterales. Código EAN: 8431044043845 Código eCl@ss 6.0: EC000721
