# Válvula termomezcladora JRGUMAT, referencia 35295601 de Georg Fischer. 3/8" PN6 65°C

- Propiedad del archivo: CONSTRUNARIO
- Formato: FIEBDC-3/2012
- Programa: Construnario Versión 3.51
- Fecha de los precios: 29/01/2024
- Divisa: EUR

**350295607** u Válvula termomezcladora JRGUMAT, referencia 35295601 de Georg Fischer. 3/8" PN6 65°C
Descripción: para lavavajillas Material: bronce Ajuste de fábrica: 50 / 55 / 60 / 65°C (regulable 50 - 70°C) Conexión: Rosca hembra
