# Filtro inclinado JRG, referencia 350872102 de Georg Fischer. 21/2/ PN16

- Propiedad del archivo: CONSTRUNARIO
- Formato: FIEBDC-3/2012
- Programa: Construnario Versión 3.51
- Fecha de los precios: 29/01/2024
- Divisa: EUR

**350871502** u Filtro inclinado JRG, referencia 350872102 de Georg Fischer. 21/2/ PN16
Temperatura: máx. 100°C (agua, aire, aceite, etc.) Material: bronce, acero inoxidable, EPDM Conexión: Rosca Hembra
