# Filtro fino JRG bronce, referencia 350690104 de Georg Fischer. 2"/100µm PN16

- Propiedad del archivo: CONSTRUNARIO
- Formato: FIEBDC-3/2012
- Programa: Construnario Versión 3.51
- Fecha de los precios: 29/01/2024
- Divisa: EUR

**350690104** u Filtro fino JRG bronce, referencia 350690104 de Georg Fischer. 2"/100µm PN16
Temperatura: filtros 1838 máx. 30°C / 1839 máx. 70°C Material: bronce Conexión: Rosca Hembra
