# Válvula de reteción JRG, referencia 350850005 de Georg Fischer. 11/2 PN16

- Propiedad del archivo: CONSTRUNARIO
- Formato: FIEBDC-3/2012
- Programa: Construnario Versión 3.51
- Fecha de los precios: 29/01/2024
- Divisa: EUR

**350850005** u Válvula de reteción JRG, referencia 350850005 de Georg Fischer. 11/2 PN16
Temperatura: máx. 90°C Material: bronce, EPDM Estanqueidad: a partir de 10 kPa (100 mbar) contrapresión Conexión: Rosca Hembra
