# Adaptador para válvula Sanipex, referencia 351620562 de Georg Fischer. d20-DN15

- Propiedad del archivo: CONSTRUNARIO
- Formato: FIEBDC-3/2012
- Programa: Construnario Versión 3.51
- Fecha de los precios: 29/01/2024
- Divisa: EUR

**351620562** u Adaptador para válvula Sanipex, referencia 351620562 de Georg Fischer. d20-DN15
Descripción: para JRG Sanipex d16/20, tubos JRG Sanipex MT Material: bronce, plástico Conexión: JRG Sanipex MT No apto para conexión directa a contadores de agua, ya que la sustitución solo es posible con la llave dinamométrica de carraca JRG Sanipex MT.
