# Accesorio metálico para la creación de un cambio de nivel cóncavo click, referencia 70025130 de Pemsa. 35x300. Protección: PG

- Propiedad del archivo: CONSTRUNARIO
- Formato: FIEBDC-3/2012
- Programa: Construnario Versión 3.51
- Fecha de los precios: 31/10/2023
- Divisa: EUR

**PEM70025130** u Accesorio metálico para la creación de un cambio de nivel cóncavo click, referencia 70025130 de Pemsa. 35x300. Protección: PG
Precio: 119.28
Accesorio metálico para la creación de un cambio de nivel cóncavo de 90° en la instalación de cableado con la bandeja Pemsaband® e Inducanal®. Ala de alto 35 mm, Ancho 300 mm. Permite realizar descensos y cambios de altura con gran facilidad, evitando daños en el transporte de cables. Montaje de conexión rápida mediante el sistema click, sin uniones. Fabricado en acero, en diversos tamaños y Sistemas de protección. Con sistema de protección PG Código EAN: 8431927037718 Código ETIM 8.0: EC002400
