# Racor metálico de doble cuerpo giratorio, referencia 82002570 de Pemsa. DN13

- Propiedad del archivo: CONSTRUNARIO
- Formato: FIEBDC-3/2012
- Programa: Construnario Versión 3.51
- Fecha de los precios: 31/10/2023
- Divisa: EUR

**PEM82002570** u Racor metálico de doble cuerpo giratorio, referencia 82002570 de Pemsa. DN13
Precio: 11.03
Racor metálico de doble cuerpo giratorio con casquillo interior metálico de latón niquelado para la conexión de tubos flexibles , tipo TM, Ecoflex®, TFA y TM-PVC. Cuerpo exterior aislante de poliamida 6 autoextinguible. Índice de protección IP65. Disponible en color gris (RAL 7035). Código EAN: 8431927110053 Código ETIM 8.0: EC001178
