# AEX/SBP6120FMD. Batería 6 cilindros de 120 L con pesaje continuo HFC 227ea D/F - AEX/SBP6120FMD. Batería 6 cilindros de 120 L con pesaje continuo HFC 227ea D/F Aguilera

- Propiedad del archivo: CONSTRUNARIO
- Formato: FIEBDC-3/2012
- Programa: Construnario Versión 3.51
- Fecha de los precios: 14/11/2023
- Divisa: EUR

**AEXSBP6120FMD** u AEX/SBP6120FMD. Batería 6 cilindros de 120 L con pesaje continuo HFC 227ea D/F - AEX/SBP6120FMD. Batería 6 cilindros de 120 L con pesaje continuo HFC 227ea D/F Aguilera
Precio: 17870.00
Batería 6 cilindros de 120 L con pesaje continuo HFC 227ea D/F de Aguilera Electrónica.
