# Onduline® - ONDUTHERM tarima natural 16 mm, H19-A40-TN16 2500x600mm

- Propiedad del archivo: CONSTRUNARIO
- Formato: FIEBDC-3/2012
- Programa: Construnario Versión 3.51
- Fecha de los precios: 23/11/2023
- Divisa: EUR

**H19-A40-TN16** m2 Onduline® - ONDUTHERM tarima natural 16 mm, H19-A40-TN16 2500x600mm
Precio: 67.73
Panel sándwich para cubierta inclinada ONDUTHERM de Onduline, formado por tablero aglomerado hidrófugo de 19 mm en la cara exterior. Núcleo de poliestireno extruido XPS de alta densidad de 40 mm encaje machi-hembrado y acabado interior detarima natural de 16mm. Dimensiones: 2500x600mm - Espesor total: 75mm
