# Panel de poliestireno extruido, URSA XPS N-W E de URSA. 60x600x1250 mm. 1.8 m²·K/W. De superficie lisa y mecanizado lateral machihembrado. En panel

- Propiedad del archivo: CONSTRUNARIO
- Formato: FIEBDC-3/2012
- Programa: Construnario Versión 3.51
- Fecha de los precios: 20/12/2023
- Divisa: EUR

**2141380_URS** m2 Panel de poliestireno extruido, URSA XPS N-W E de URSA. 60x600x1250 mm. 1.8 m²·K/W. De superficie lisa y mecanizado lateral machihembrado. En panel.
Precio: 9.43
Panel de poliestireno extruido, URSA XPS N-W E de URSA. 60x600x1250 mm. 1.8 m²·K/W. De superficie lisa y mecanizado lateral machihembrado. En panel. Poliestireno extruido. Dimensiones: 60x600x1250 mm. Conductividad térmica = 0.033 W/(m·K) . Calor específico = 1450 J/(Kg·K). Densidad = 30 kg/m³. Resistencia térmica = 1.8 (m²·K/W). Resistencia a compresión (EN 826) = 250 kPa. Resistencia al fuego : Euroclase E. Tolerancia espesor (mm) : T1. Estabilidad dimensional (70ºC y 90%) (EN 1604) =5%. Deformación bajo carga y temperatura (EN 1605) =5%. Absorción inmersión total (EN 12087) =0,7%. Conforme a la norma UNE EN 13.164. Suministrado en panel. Aplicaciones: Aislamiento intermedio en fachadas. Código EAN: 8435062272928
