# Brida PP Polysan/Wefatherm, diámetro 75 mm

- Propiedad del archivo: CONSTRUNARIO
- Formato: FIEBDC-3/2012
- Programa: Construnario Versión 3.51
- Fecha de los precios: 03/01/2024
- Divisa: EUR

**551820** u Brida PP Polysan/Wefatherm, diámetro 75 mm
Precio: 32.51
Accesorio para tubos de polipropileno para instalaciones de agua caliente y fría. Características: - EN 1092 – perforación PN10. - Para portabrida (conexión por termofusión). - Con núcleo de hierro dúctil. - Nº de tornillos: 4. - Presión máxima de funcionamiento 16 bar. - “EN 1092 – PN10? no se refiere a la clase de presión del anillo de refuerzo (alma de acero). - Sistema conforme con UNE-EN ISO 15874.
