# Videoportero a color para 48 viviendas con monitores VEO Color de 4,3 pulgadas y placa de calle modular SKYLINE de pulsadores. Sistema DUOX Digital 2h. - de Fermax

- Propiedad del archivo: CONSTRUNARIO
- Formato: FIEBDC-3/2012
- Programa: Construnario Versión 3.51
- Fecha de los precios: 08/01/2024
- Divisa: EUR
- Código: fermax-elect (09/01/2024)

**FMXVP48V1PL_1** u Videoportero a color para 48 viviendas con monitores VEO Color de 4,3 pulgadas y placa de calle modular SKYLINE de pulsadores. Sistema DUOX Digital 2h. - de Fermax
Sistema de videoportero a color para edificio con una placa de entrada.
Permite la comunicación bidireccional de audio desde la placa de entrada con cada una de las viviendas, la visualización de la visita desde los monitores de vivienda y la apertura de la cerradura de entrada al edificio mediante pulsador dedicado en los monitores de vivienda.
Placa CITYLINE DIGITAL: Placa de videoportero monobloque de perfil curvo. Incluye teclado y display para gestión de hasta 199 viviendas. Permite la apertura de puerta mediante código de teclado. Fabricada sobre un perfil de aluminio anodizado de gran resistencia a la intemperie con un grado de protección IP43 IK7. Tanto el teclado como las testas son de zamak cromado. El frontal del módulo amplificador también es de aluminio anodizado y su interior está protegido por una rejilla de acero inoxidable.
Monitor VEO: Monitor de videoportero a COLOR. Pantalla TFT 4,3".
Instalado en las viviendas, permite la comunicación con la placa de calle, la apertura de la puerta, y ver a la visita a través de la pantalla que incorpora.
Sistema de Videoportero Digital DUOX Plus: Sistema completamente digital sobre 2 hilos, versátil, flexible y escalable. DUOX permite direccionar hasta 999.999 direcciones de hasta 10 placas de entradas generales, hasta 10 placas por bloque y 10 placas de sub-bloque, hasta 100 bloques interiores y hasta 100 sub-bloques.

| Código | Ud | Descripción | Rendimiento | Precio | Importe |
|---|---|---|---|---|---|
| FMX09445 | u | Monitor modelo Veo Duox, referencia 9445 de Fermax. Color, tamaño 4,3" (material) | 48.000 | 175 | 8400.00 |
| FMX09447 | u | Conector para monitor modelo Veo/Veo-XS DUOX, referencia 9447 de Fermax (material) | 48.000 | 13 | 624.00 |
| FMX73871 | u | Placa modelo CityLine, referencia 73871 de Fermax. Vídeo Duox Digital extra (material) | 1.000 | 1019 | 1019.00 |
| FMX08857 | u | Caja de empotrar para placa modelo Cityline, referencia 8857 de Fermax. Serie 7 (material) | 1.000 | 35 | 35.00 |
| FMX03268 | u | Regenerador Dual Duox Plus 1 S, referencia 3268 de Fermax (material) | 156.000 | 130 | 20280.00 |
| FMX04825 | u | Alimentador más filtro 24Vcc-2,5 A DIN 10, referencia 4825 de Fermax (material) | 2.000 | 135 | 270.00 |
| FMX03255 | u | Adaptador de línea Duox, referencia 3255 de Fermax (material) | 4.000 | 12 | 48.00 |
|  |  | Costes directos |  |  | 30676.00 |

## Recursos

**FMX09445** u Monitor modelo Veo Duox, referencia 9445 de Fermax. Color, tamaño 4,3"
El monitor VEO está fabricado en plástico ABS de alto impacto. Acabado texturizado para facilitar la limpieza y protección ultravioleta para que sea más resistente a la luz solar. VEO incluye una pantalla panorámica a color de 4,3” (16:9). El diseño único y exclusivo del auricular incorpora un imán que facilita al usuario el posicionamiento de éste, asegurando un colgado correcto al finalizar la conversación. Su diseño balanceado de líneas puras es distintivo, moderno y minimalista. VEO se integra en el ambiente.
ESPECIFICACIONES TÉCNICAS
Dimensiones del producto (Ancho x Alto x Profundo mm): 200 x 200 x 23 (44 incluyendo auricular)
Tiempo para responder o abrir desde que se produce la llamada: 30 s.
Tiempo de conversación: 90 s.
Privacidad de la conversación: Sí
Tensión de alimentación: 18 Vcc
Consumo máximo (W): 5.2 W
Consumo en reposo (W): 0.8 W
Temperatura de funcionamiento (ºC); Humedad: [-5ºC, +40ºC]; [0%, 90%]
Adaptador de línea incluido en el monitor: Sí (A, C, posición por defecto OFF)
Bornes: Bin, Bin, Bout, Bout, -, A+, F1, T
Peso: 0,5286 kg
Medidas del producto embalado: 5,1x22,2x20,7 cm
Código EAN: 8424299094458

**FMX09447** u Conector para monitor modelo Veo/Veo-XS DUOX, referencia 9447 de Fermax
Para montaje del monitor sobre la superficie de la pared.
Medidas del producto: 14,7 x 10 x 1,35 cm
ESPECIFICACIONES TÉCNICAS
Peso: 0,0829 kg
Medidas del producto embalado: 15,5x11x1,6 cm
Código EAN: 8424299094472

**FMX73871** u Placa modelo CityLine, referencia 73871 de Fermax. Vídeo Duox Digital extra
Instaladas en los accesos al edificio, permiten la comunicación con las viviendas, la apertura de la puerta, llamada a conserje, etc..
Incorpora cámara COLOR con iluminación integrada y sistema de regulación para el enfoque de la cámara. El ajuste de la imagen de la cámara se puede realizar de diferentes formas:
- Por medio de la configuración asistida por voz que incluye el propio módulo amplificador.
- Conectando temporalmente un teclado (ref. 7439).
- Por medio del Programador DUOX conectado localmente.
El módulo display Duox permite la búsqueda y visualización del listado de vecinos (directorio electrónico) mediante los botones de navegación (teclas flechas), además de informar sobre el estado de la comunicación.
La llamada a vivienda se puede realizar de dos formas:
- mediante la introducción del código correspondiente asignado a la vivienda + la tecla "campana".
- mediante búsqueda en el directorio electrónico del usuario (botones de navegación) y una vez encontrado pulsando la tecla "campana".
Los botones de navegación, también permiten moverse por el menú de programación.
Nueva placa CityLine.
Cityline es la línea de placas de calle de "perfíl contínuo" para edificios.
Este nuevo modelo de placa es más robusto, más lujoso y de mayor calidad estética y funcional. El nuevo diseño integra, en su versión de videoportero, las funciones de audio y video en un mismo módulo.
Se caracteriza por su perfil curvo-convexo manteniendo las mismas características de su predecesora. Existe una compatibilidad total entre ambos modelos, asegurando su sustitución y reposición inmediatas.
Están fabricadas en aluminio anodizado, de gran resistencia a la intemperie y a cambios climáticos. Incorpora nuevos materiales como el zamak cromado en testas y pulsadores
Las placas Cityline no incluyen la caja de empotrar o superficie. Ésta debe solicitarse aparte.
Es posible combinar dos o más placas, siempre que sean de la misma serie. Para acoplarlas perfectamente se debe utilizar un juego de separadores cada dos placas que se instalan entre sus cajas de empotrar.
Color aluminio.
Teclado de marcación.
Sistema DUOX:
Es el primer sistema completamente digital en tecnología dos hilos no polarizados. Es el sistema tecnológicamente más avanzado del mundo, que permite una instalación rápida con tan sólo dos hilos. El sistema de instalación más simplificado y avanzado del mercado. Maximiza las capacidades de los sistemas de intercomunicación gracias a la transmisión digital de audio y video.
Duox ofrece la máxima sencillez de instalación que posibilita la transmisión de todas las señales: alimentación, audio, video y datos con las máximas capacidades.
Permite gestionar
- Desde 1 a 999999 viviendas:
• Llamadas desde Placa Pulsadores: 99.
• Llamadas desde Placa Teclado:
- Sub-Bloque: 99.
- Bloque: 9999.
- Entrada General: 999999.
- Desde 1 a 10 placas:
• Número de Placas:
- Entradas Generales: 10.
- Bloque: 10.
- Sub-Bloque: 10.
La distancia máxima dependerá de la topología y cable de la instalación. Ver tabla de secciones y distancias para más detalles.
Con DUOX tienes la máxima versatilidad, gracias a la estabilidad y robustez en la transmisión de la señal de este sistema completamente digital que evita cualquier posible reflexión e interferencia en la instalación.
El amplificador DUOX incluye de serie sintetizador de voz. Al accionarse el abrepuertas se emite un mensaje: "puerta abierta, cierre después de entrar".
En cada vivienda se pueden instalar hasta 3 terminales (teléfonos/monitores).
Los terminales de vivienda requieren de una sencilla programación. Mediante esta programación se asigna a cada terminal un código de llamada.
La comunicación es privada.
Cableado:
Se puede seleccionar cualquier tipo de cable: paralelo, par trenzado y UTP CAT5 en obra nueva, e incluso se puede utilizar el cableado existente en obras de reposición (5 hilos, timbre de 2 hilos o cable 4+N antiguo).
2 hilos sin polaridad.
Se recomienda ver tabla de secciones-distancias-terminales-alimentación.
Especificaciones Cámara:
• Sensor 1/3” Color CMOS. Auto iris para uso en exteriores.
• Lente 90º.
• Resolución: QVGA
• Sensibilidad: 0,5 lux.
• Autobalance.
• Compensación contraluz.
Display Duox retroiluminado, TFT de 3,5" de alta luminosidad para exteriores que facilita y potencia las posibilidades de la placa.
- Funciones ONE-TO-ONE integradas.
- Visualización de imágenes.
- Visualización de mensajes personalizados
- Detector de movimiento (activación placa).
- Teclas directorio y posibilidad de utilizar el teclado como alfanumérico.
- Indicación de Fecha y Hora.
- Combinación con placas de pulsadores (máx. 8 pulsadores).
- Posibilidad de conexión lectores con protocolo Wiegand-26 y Data Clock
- Gestión desde PC y conexión a través del RS-485.
Especificaciones Técnicas Display:
- Tamaño: 3,5 pulgadas
- Formato: 4:3
- Resolución: 320 x 240 pixels
- Colores: 262.000
- Proporción de contraste: 500/1
- Dirección de visualización: 12 en punto
- Luminancia (cd/m2): 400 nits
- Ángulo de visualización: 160H / 160V
- Retroiluminación: 6 diodos LED
- Capacidad del directorio: 10.000 usuarios.
- Tensión de alimentación (a través del CN1):
Entrada de 5 V(pin 1) con una tolerancia de 5%.
Entrada de PWR: 12 Vdc + 5% (DUOX)
- Consumo total: 88 mA +10% (STANDBY); 134 mA +10% (TFT ENCENDIDO)
- Temperatura de funcionamiento: -20ºC, 70ºC
- Humedad relativa: 5% - 95 %
- Compatible con amplificadores audio V 11.12 y video V 11.12.12
Medida Módulo Display.
- Módulo W: 105,2x95 mm (ancho-alto).
Placa de la Serie 7.
- Medidas placa: 130x341 mm (ancho-alto).
- Medidas caja empotrar: 115x328x45 mm (ancho-alto-profundo).
-Medidas caja superficie: 130x341x33 mm (ancho-alto-profundo).
Alimentación: 18 Vdc
La llamada a la vivienda se realiza mediante la introducción del código correspondiente asignado a la vivienda + la tecla «campana».
Directorio electrónico: permite la búsqueda de los nombres (propietarios de las viviendas...) a través del display y de los botones de navegación.
Control de Acceso: a través del teclado numérico incorpora funciones de control de acceso mediante códigos de teclado (previamente programados).
Consumo:
- en reposo: 260 mA.
- audio activo: 580 mA.
IPK-437
Potencia audio sentido vivienda-calle: 2W
Potencia audio sentido calle-vivienda: 0,15W
Volumen regulable en ambos sentidos
Temperatura funcionamiento: -10 a 60 ºC
Medidas del producto embalado: 36x13,8x7 cm
EAN 13: 8424299073873
Código EAN: 8424299738710

**FMX08857** u Caja de empotrar para placa modelo Cityline, referencia 8857 de Fermax. Serie 7
Para realizar la instalación de una placa es necesario colocar una caja en la pared o muro donde posteriormente fijaremos la placa.
Las cajas de empotrar están fabricadas en aluminio y zamak. Disponen de unas bisagras abatibles en cualquier sentido, que permiten sujetar la placa mientras se realiza el cableado. Tienen unas marcas circulares hendidas en el fondo de la caja, que se agujerean con un ligero golpe o presión, permitiendo así el paso de los cables.
En el caso que se combinen varias placas, siempre de la misma serie, es necesario la utilización de un juego de separadores para un perfecto acoplamiento. Se requiere un juego por cada placa adicional que se instala entre las cajas de empotrar.
Disponibles en todas las series. Seleccionar la caja de la serie necesaria, según el caso.
SERIE 7
Medidas: 115x328x 45 mm (horizontal-vertical-profundidad).
Peso: 0,400 kg
Medidas del producto embalado: 4,5x33x11,5 cm
EAN 13: 8424299088570
Código EAN: 8424299088570

**FMX03268** u Regenerador Dual Duox Plus 1 S, referencia 3268 de Fermax
FUNCIONES
El Regenerador DUAL DUOX PLUS 1S puede emplearse con los siguientes propósitos:
• Aumento de la capacidad de la instalación en distancia y / o carga de terminales. El regenerador se tiene que conectar en un punto donde la señal sea aceptable (por ejemplo, donde un monitor funcione correctamente).
- 1. Extensión distancia placa.
- 2. Extensión monitores.
- 3. Regeneración señal.
• Aislamiento de secciones (troncales,…). Las dos secciones entre las que se instala quedan aisladas ante cortocircuitos, carga y reflexiones de señal.
• Cuando se alimenta por un puerto, el regenerador permite pasar hacia el otro puerto una corriente máxima de 1.6 A.
• Además en modalidad como regenerador multicanal, establecimiento de conversaciones simultáneas en diferentes bloques.
CARACTERÍSTICAS TÉCNICAS
El montaje puede realizarse tanto por fijación atornillada, como por instalación en carril DIN.
Dimensiones: 86 (H) x 89 (V) x 26 (P) mm.
Conexionado
- El regenerador puede alimentarse por cualquiera de sus dos puertos, pero no por ambos simultáneamente. De hacerlo, el regenerador aislará la corriente entre la borna INPUT y la borna OUTPUT, apagándose por protección.
Sistema DUOX: Es el primer sistema completamente digital en tecnología dos hilos no polarizados. Es el sistema tecnológicamente más avanzado del mundo, que permite una instalación rápida con tan sólo dos hilos. El sistema de instalación más simplificado y avanzado del mercado. Maximiza las capacidades de los sistemas de intercomunicación gracias a la transmisión digital de audio y video. Duox ofrece la máxima sencillez de instalación que posibilita la transmisión de todas las señales: alimentación, audio, video y datos con las máximas capacidades. Permite gestionar - Desde 1 a 999999 viviendas: • Llamadas desde Placa Pulsadores: 99. • Llamadas desde Placa Teclado: - Sub-Bloque: 99. - Bloque: 9999. - Entrada General: 999999. - Desde 1 a 10 placas: • Número de Placas: - Entradas Generales: 10. - Bloque: 10. - Sub-Bloque: 10. La distancia máxima dependerá de la topología y cable de la instalación. Ver tabla de secciones y distancias para más detalles. Con DUOX tienes la máxima versatilidad, gracias a la estabilidad y robustez en la transmisión de la señal de este sistema completamente digital que evita cualquier posible reflexión e interferencia en la instalación. El amplificador DUOX incluye de serie sintetizador de voz. Al accionarse el abrepuertas se emite un mensaje: "puerta abierta, cierre después de entrar". En cada vivienda se pueden instalar hasta 3 terminales (teléfonos/monitores). Los terminales de vivienda requieren de una sencilla programación. Mediante esta programación se asigna a cada terminal un código de llamada. La comunicación es privada. Cableado: Se puede seleccionar cualquier tipo de cable: paralelo, par trenzado y UTP CAT5 en obra nueva, e incluso se puede utilizar el cableado existente en obras de reposición (5 hilos, timbre de 2 hilos o cable 4+N antiguo). 2 hilos sin polaridad. Se recomienda ver tabla de secciones-distancias-terminales-alimentación.
Código EAN: 8424299032689

**FMX04825** u Alimentador más filtro 24Vcc-2,5 A DIN 10, referencia 4825 de Fermax
Se emplea para alimentar los diferentes equipos de una instalación DUOX PLUS de Fermax.
Construida en material autoextinguible VO.
Incluye un juego de tapas para proteger los terminales de conexión.
Formato carril DIN-10 para facilitar su instalación en el interior de una caja de equipos eléctricos, o bien, se pueden atornillar directamente sobre la pared.
Las conexiones POWER BUS proporcionan voltaje y datos. Las conexiones PREV BUS proporcionan sólo datos.
Incluye 2 leds: - EN - SOBRECARGA: LED que indica el límite máximo de corriente excedido. Reduzca la carga. El LED ENCENDIDO + SOBRECARGA parpadeando indica un cortocircuito.
Código EAN: 8424299048253

**FMX03255** u Adaptador de línea Duox, referencia 3255 de Fermax
En las instalaciones DUOX es necesario instalar un dispositivo adaptador de línea. Su función es la adaptación de la línea de transmisión. Dispone de un puente para poder realizar diferentes adaptaciones según el tipo de instalación.
De reducido tamaño permiten su instalación en registros eléctricos. Se pueden atornillar directamente a la pared.
ESPECIFICACIONES TÉCNICAS
Alimentación: no requiere.
Consumo: 0 mA
Temperatura de funcionamiento: -10ºC a 55 ºC
Dimensiones: 44 x 44 x 26 mm (alto-ancho-profundo).
Peso: 0,0274 kg
Medidas del producto embalado: 9x6,4x2,4 cm
EAN 13: 8424299032559
Código EAN: 8424299032559
