# Climatizador evaporativo salida superior, referencia AD-25-VS-100-055 de Met Mann. 22307 m3/h. Equipo standard

- Propiedad del archivo: CONSTRUNARIO
- Formato: FIEBDC-3/2012
- Programa: Construnario Versión 3.51
- Fecha de los precios: 10/01/2024
- Divisa: EUR

**15012561055S** u Climatizador evaporativo salida superior, referencia AD-25-VS-100-055 de Met Mann. 22307 m3/h. Equipo standard
Climatizador evaporativo salida superior, referencia AD-25-VS-100-055 de Met Mann. 22307 m3/h. Equipo standard Caudal de aire: 22.307 m3/h Presión disponible: 103 Pa Espesor panel enfriador: 100mm Panel 5090: 4,80 m2 – 1,29 m/s Eficacia panel: 89% Potencia motor ventilador: 5,50 kW 400V/III/50Hz Potencia motor bomba: 250W 230V/I/50Hz Velocidad ventilador: 649 R.P.M Dimensiones (Ancho/Fondo/Alto): 1510 / 1510 / 1455 mm Peso en vacío / funcionamiento: 350 / 433 kg Bandeja de agua fabricada en poliamida Postes cantonera y centrales en acero inoxidable AISI-304 Techo superior y rejillas de admisión en acero galvanizado con pintura en polvo poliéster (versión INOX en AISI-304) Paneles enfriadores tipo 5090 de 100mm de espesor Grupo ventilador centrífugo con álabes hacia adelante y bastidor galvanizado en caliente Sistema de vaciado automático patentado por MET MANN Rodamientos anticorrosivos DUROTECT de SCHAEFFLER Correas de transmisión QUAD-POWER4 de GATES sin necesidad de mantenimiento Bomba de agua WILO IP 68 con interruptor de nivel Motor eléctrico de alta eficiencia IE3 IP 55 Electroválvula de entrada normalmente cerrada Sistema de apertura de media vuelta para acceder al interior del equipo Bancada base con patas suministrada de serie para facilitar el transporte e instalación
