# Codo hembra PP- R 125, referencia P-CT208033 de la serie helisystem® de Heliroma. Medida: 32x3/4". Soldadura: termofusión - socket macho/hembra

- Propiedad del archivo: CONSTRUNARIO
- Formato: FIEBDC-3/2012
- Programa: Construnario Versión 3.51
- Fecha de los precios: 17/01/2024
- Divisa: EUR

**P_CT208033_V** u Codo hembra PP- R 125, referencia P-CT208033 de la serie helisystem® de Heliroma. Medida: 32x3/4". Soldadura: termofusión - socket macho/hembra
Precio: 4.59
Codo hembra PP- R 125, referencia P-CT208033 de la serie helisystem® de Heliroma. Medida: 32x3/4". Soldadura: termofusión - socket macho/hembra Aplicado con: tubos HELISYSTEM; ROMAFASER; ROMAKLIMA, ROMAFASER CT; ROMAKLIMA CT Material: PP-R 125/ Rosca de latón CW617N Normas: EN ISO 15874 Color: verde / azul (otros colores a consultar) Unidad: Un Aplicación: Sistemas de distribución de agua sanitaria caliente y fría, climatización, calefacción por radiadores, instalaciones de fluidos a alta y baja temperatura (sala de calderas), fluidos alimentarios, fluidos industriales (productos químicos), sistemas para piscina, industria naval.
