# Soprema - XPS SL 50 - poliestireno extruído

- Propiedad del archivo: CONSTRUNARIO
- Formato: FIEBDC-3/2012
- Programa: Construnario Versión 3.51
- Fecha de los precios: 16/01/2024
- Divisa: EUR

**00104673_SOP** m2 Soprema - XPS SL 50 - poliestireno extruído
Precio: 19.15
El poliestireno extruído XPS SL es el aislamiento ideal para cubiertas y suelos Descripción El poliestireno extruído XPS SL es el aislamiento ideal para cubiertas planas e inclinadas (mediante uso de rastreles para éstas últimas) y para el aislamiento de suelos. En el caso de cubiertas planas invertidas el aislante se sitúa por encima de la lámina de impermeabilización, ejerciendo de este modo su función de ahorro de energía y protección simultánea de la estructura y la lámina. El producto presenta una superficie lisa y acabado en media madera para facilitar su colocación en la cubierta. Aplicación • Cubierta invertidas, cubiertas inclinadas , así como rehabilitación de las mismas • Aislamiento perimetral para muros • Losas de cimentaciones portadoras de cargas • Forjados, losas y pavimentos • Carreteras y líneas ferroviarias
