# Panel semirrígido lana de roca ROCKWOOL, VENTIROCK DUO, doble densidad (100 y 40 kg/m3), 135x60x5cm/espesor, resistencia térmica 1,45 (m²K)/W

- Propiedad del archivo: CONSTRUNARIO
- Formato: FIEBDC-3/2012
- Programa: Construnario Versión 3.51
- Fecha de los precios: 17/01/2024
- Divisa: EUR

**RWE67339** m2 Panel semirrígido lana de roca ROCKWOOL, VENTIROCK DUO, doble densidad (100 y 40 kg/m3), 135x60x5cm/espesor, resistencia térmica 1,45 (m²K)/W
Precio: 15.29
Panel semirrígido lana de roca ROCKWOOL, VENTIROCK DUO, doble densidad (100 y 40 kg/m3), 135x60x5cm/espesor, resistencia térmica 1,45 (m²K)/W Conductividad térmica 0,034W/(mK), Euroclase de reacción al fuego A1 conforme a la norma EN13501-1 y resistencia a la humedad de hasta el 100%. Resistencia al paso del vapor de agua µ = 1. Resistividad al flujo de aire > 15 KPa · s/m2. Aislamiento térmico y acústico en cámara de fachadas ventiladas para edificios nuevos y rehabilitación. Gran resistencia a la intemperie. Excelente aislamiento térmico y acústico. Excelente reacción al fuego. Gran estabilidad dimensional. Panel semirrígido de lana de roca ROCKWOOL de doble densidad (100 y 40 kg/m3), referencia 67339, no revestido, VENTIROCK DUO, según UNE-EN 13162, de dimensiones 135 x 60 x 5 cm de espesor, resistencia térmica 1,45 (m²K)/W
