# Transformateur-TP-816-500-5A

- Propiedad del archivo: CONSTRUNARIO
- Formato: FIEBDC-3/2012
- Programa: Construnario Versión 3.51
- Fecha de los precios: 29/01/2024
- Divisa: EUR

**M7015F** u Transformateur-TP-816-500-5A
Precio: 359.57
La principale caractéristique de ces transformateurs réside dans leur nature « démontable » (l'installation ne doit pas nécessairement être démontée). Modèles allant de 100 à 5 000 A. Dimensions de la plaque allant de 20 x 30 mm à 80 x 160 mm Código EAN: 8433059127251
