# Transformador de corriente para medida TA400 600/5A, referencia M70593. de Circutor

- Propiedad del archivo: CONSTRUNARIO
- Formato: FIEBDC-3/2012
- Programa: Construnario Versión 3.51
- Fecha de los precios: 29/01/2024
- Divisa: EUR

**M70593** u Transformador de corriente para medida TA400 600/5A, referencia M70593. de Circutor
Precio: 77.27
Transformador de corriente de grandes dimensiones para medida. Pletina 1 x 2 mm. Código EAN: 8433059085513
