# Relé con transformador incorporado de protección de intensidad de corriente diferencial tipo B WGB-35-TB30, referencia P16111 de Circutor

- Propiedad del archivo: CONSTRUNARIO
- Formato: FIEBDC-3/2012
- Programa: Construnario Versión 3.51
- Fecha de los precios: 29/01/2024
- Divisa: EUR

**P16111** u Relé con transformador incorporado de protección de intensidad de corriente diferencial tipo B WGB-35-TB30, referencia P16111 de Circutor
Precio: 591.98
Dispositivo de protección diferencial para la protección de personas y bienes contra corrientes de defecto del tipo: Corrientes alternas sinusoidales y pulsantes residuales. Continuas. - Corrientes alternas sinusoidales hasta 1 kHz. - Corrientes continuas. - Para instalaciones de hasta 125 A, y sensibilidades de 30 ó 300 mA. Actuación INStantánea / SELectiva sobre elemento de corte, magnetotérmico con bobina de disparo rápida o contactor. Código EAN: 8433059184933
