# TRM60 400/5A, Transformateur de protection, capsulage en résine, diamètre 60 mm

- Propiedad del archivo: CONSTRUNARIO
- Formato: FIEBDC-3/2012
- Programa: Construnario Versión 3.51
- Fecha de los precios: 29/01/2024
- Divisa: EUR

**P50123** u TRM60 400/5A, Transformateur de protection, capsulage en résine, diamètre 60 mm
Precio: 245.02
TRM60 400/5A, Transformateur de protection, capsulage en résine, diamètre 60 mm Code: P50123. Diamètre intérieur (mm): 60 Système: Monophasés Classe 0,5 Puissance (VA): 10 Rang mesure (A): 400/5 Courant entrée: 400 A Type de transformateur: Capsulés en résine Código EAN: 8433059106102
