# Baterías automáticas de condensadores con contactor estático OPTIM EMS-C-82,50-440, referencia R4A321 de Circutor

- Propiedad del archivo: CONSTRUNARIO
- Formato: FIEBDC-3/2012
- Programa: Construnario Versión 3.51
- Fecha de los precios: 29/01/2024
- Divisa: EUR

**R4A321** u Baterías automáticas de condensadores con contactor estático OPTIM EMS-C-82,50-440, referencia R4A321 de Circutor
Precio: 2882.12
Las baterías de condensadores Optim EMS-C son equipos diseñados para la compensación de energía reactiva en redes con variaciones de cargas altamente fluctuantes. Su sistema de maniobra basado en el uso de semiconductores de estado sólido, permite realizar conexión y desconexión de los diferentes escalones en un orden de tan solo milisegundos. Con este sistema se evitan transitorios en la conexión y desconexión de los pasos, pudiendo además conseguir una respuesta inmediata a las fluctuaciones de carga. Adicionalmente, se reduce la necesidades de mantenimiento de la batería al no equipar elementos móviles. Código EAN: 8433059198657
