# Llave de paso para soldar tubo Ø18, referencia 7007T18X1E4A de la serie Eco de Ramón Soler. Agua fría - Serie Eco de Ramón Soler

- Propiedad del archivo: CONSTRUNARIO
- Formato: FIEBDC-3/2012
- Programa: Construnario Versión 3.51
- Fecha de los precios: 19/03/2024
- Divisa: EUR

**7007T18X1E4A_RSO** u Llave de paso para soldar tubo Ø18, referencia 7007T18X1E4A de la serie Eco de Ramón Soler. Agua fría - Serie Eco de Ramón Soler
Precio: 54.10
• Cromado latón: 15 micras de espesor de níquel, 0.3 micras de cromo. • Nivel acústico a 3 bar: < 20 dB. • Caudal a 3 bar: 30 l/min Código EAN: 8428506534102
