# Depósito rectangular de Remosa, referencia BIR 200 - volumen 190 l (±5%) - H 475 mm - L 950 mm - A 595 mm

- Propiedad del archivo: CONSTRUNARIO
- Formato: FIEBDC-3/2012
- Programa: Construnario Versión 3.51
- Fecha de los precios: 04/04/2024
- Divisa: EUR

**PA00128** Depósito rectangular de Remosa, referencia BIR 200 - volumen 190 l (±5%) - H 475 mm - L 950 mm - A 595 mm
Precio: 466.44
Utilidades agrícolas: - Para contener abono líquido. - Almacenamiento de agua residual y/o riego. Utilidades industrial: - Almacenamiento de hidrocarburos, lubricantes, abonos, cloruro férrico, sosa cáustica, salmuera, hipoclorito sódico y anticongelante. - Contener agua caliente hasta 80º.
