# PA1S 5 - 1 pompes - volume 5.000 l - D 2120 mm - H 1810 mm - Ø trou d'homme 567 - Ø entrée 315 mm - Ø aération 160 mm

- Propriété du fichier: CONSTRUNARIO
- Format: FIEBDC-3/2012
- Logiciel: Construnario Versión 3.51
- Date des prix: 04/04/2024
- Devise: EUR

**PK00095** u PA1S 5 - 1 pompes - volume 5.000 l - D 2120 mm - H 1810 mm - Ø trou d'homme 567 - Ø entrée 315 mm - Ø aération 160 mm
Prix: 3649.00
Les stations de relevage sont des systèmes qui fonctionnent aussi bien pour les eaux usées, que ménagères, pluviales, etc. Nos pompes sont spécialement choisies pour dépasser de grands dénivellations sans excessive perte de capacité de pompage. ACCESSOIRES INCLUS • Réservoir en PRFV renforcé à enterrer • Trou d’homme en polypropylène • Entrée : en PVC • Pompe : Eaux sales : AS / Eaux propres : AL • Clapets anti-retour : Eaux sales : 2” / Eaux propres : 1” 1/4 • Détecteur de niveau : type bouée • Coffret électrique avec alarme acoustique • Tube flexible et chaîne en inox • Ventilation en PVC
