# Tubo rígido del tipo RPVC 1250+manguito, referencia 13050125 de Pemsa. DN25, gris

- Propiedad del archivo: CONSTRUNARIO
- Formato: FIEBDC-3/2012
- Programa: Construnario Versión 3.51
- Fecha de los precios: 16/04/2024
- Divisa: EUR

**PEM13050125** m Tubo rígido del tipo RPVC 1250+manguito, referencia 13050125 de Pemsa. DN25, gris
Precio: 3.74
Tubo rígido del tipo RPVC para la protección de cables eléctricos en aplicaciones de edificación. Fabricado en material plástico (PVC) con un Índice de protección IP44, resistencia a la compresión de 1250 N y resistencia a impactos de 6 J. Disponible en color gris (RAL 7035), con amplia variedad de medidas. Código EAN: 8431927067494 Código ETIM 8.0: EC001174
