# Racor recto básico de poliamida RRIP, referencia 31111216 de Pemsa. M16 (DN12), gris

- Propiedad del archivo: CONSTRUNARIO
- Formato: FIEBDC-3/2012
- Programa: Construnario Versión 3.51
- Fecha de los precios: 16/04/2024
- Divisa: EUR

**PEM31111216** u Racor recto básico de poliamida RRIP, referencia 31111216 de Pemsa. M16 (DN12), gris
Precio: 5.88
Racor recto básico de poliamida 6 autoextinguible con rosca interior en color gris RAL 7011 o en color negro RAL 9005, rosca métrica y PG, libre de halógenos, no propagador de la llama, índice de protección IP67. El racor RRIP de Pemsaflex® está indicado para el montaje de tubos flexibles Pemsaflex® LG-PA, ST-PA, RF-PA, RB-PA y RB-PU. Código EAN: 8431927023810 Código ETIM 8.0: EC001176
