# Panel de lana mineral semirrígido

- Propiedad del archivo: CONSTRUNARIO
- Formato: FIEBDC-3/2012
- Programa: Construnario Versión 3.51
- Fecha de los precios: 30/04/2024
- Divisa: EUR

**2140504_URS** m2 Panel de lana mineral semirrígido, URSA TERRA Vento Plus P8792 de URSA. 80x1200x5400 mm. 2.5 m²·K/W. No hidrófilo, recubierto por la cara exterior con un tejido Zero de alta resistencia. Altas prestaciones térmicas, acústicas y mecánicas. En rollo.
Precio: 21.61
Panel de lana mineral semirrígido, URSA TERRA Vento Plus P8792 de URSA. 80x1200x5400 mm. 2.5 m²·K/W. No hidrófilo, recubierto por la cara exterior con un tejido Zero de alta resistencia. Altas prestaciones térmicas, acústicas y mecánicas. En rollo. Lana mineral de vidrio. Dimensiones: 80x1200x5400 mm. Conductividad térmica = 0.032 W/(m·K) . Calor específico = 800 J/(Kg·K). Densidad = 30 kg/m³. Resistencia térmica = 2.5 (m²·K/W). Absorción de agua a corto plazo = 1 kg / m2. Resistencia al fuego : Euroclase A2 s1 d0. Tolerancia espesor (mm) : T3. Resistencia específica al paso del aire (r’) : AFr10 (= 10 kPa·s/m2). Permeabilidad al vapor de la lana (µ) : MU1. Conforme a la norma UNE EN 13.162. Suministrado en rollo. Aplicaciones: Fachada ventilada. Código EAN: 8435062268440
