# Junta estructural prefabricada de aluminio+caucho h:50mm a:30mm

- Propiedad del archivo: CONSTRUNARIO
- Formato: FIEBDC-3/2012
- Programa: Construnario Versión 3.51
- Fecha de los precios: 24/10/2013
- Divisa: EUR

**NJPAL5034** m Junta estructural prefabricada de aluminio+caucho h:50mm a:30mm
Junta de movimiento prefabricada para cubrir juntas estructurales Novojunta Pro® aluminio de Emac®. Formada por dos perfiles de aluminio insertados a un cuerpo central flexible de caucho EPDM color negro. Perfil de 2,50 m. de longitud montado para la instalación, protegido por un film protector, con alas de fijación troqueladas mediante perforaciones en forma de octógono, con un movimiento admitido de +/- 5 mm., destinado a cubrir anchos de junta estructural de hasta 30 mm. como máximo y a complementar baldosas u otro tipo de revestimientos con un espesor total de 50 mm., colocado según se indica en la ficha técnica del fabricante con posibilidad de complementar con la pieza de refuerzo de carga, la pletina de alineamiento y la membrana de estanqueidad.
