# Lámparas E10. LED rojo

- Propiedad del archivo: CONSTRUNARIO
- Formato: FIEBDC-3/2012
- Programa: Construnario Versión 2.11
- Fecha de los precios: 25/05/2015
- Divisa: EUR

**1678 01** u Lámparas E10. LED rojo
- Embalaje: 10 unidades x caja.
