# Resistencia eléctrica LG modelo AHEH0662A para sistemas Therma V Monoblock

- Propiedad del archivo: CONSTRUNARIO
- Formato: FIEBDC-3/2012
- Programa: Construnario Versión 1.9
- Fecha de los precios: 13/06/2014
- Divisa: EUR

**AHEH0662A** Resistencia eléctrica LG modelo AHEH0662A para sistemas Therma V Monoblock
Resistencia eléctrica para sistemas Therma V Monoblock de LG, modelo AHEH0662A.
