# Puls. con lámp. 1930/G/P bl.polar, brillo

- Propiedad del archivo: CONSTRUNARIO
- Formato: FIEBDC-3/2012
- Programa: Construnario Versión 2.11
- Fecha de los precios: 25/05/2015
- Divisa: EUR

| Código | Ud | Descripción |
|---|---|---|
| 5104 | u | Puls. con lámp. 1930/G/P bl.polar, brillo |
