# Toma teléfono cat. 3 Berker serie Glas. Blanco polar

- Propiedad del archivo: CONSTRUNARIO
- Formato: FIEBDC-3/2012
- Programa: Construnario Versión 2.11
- Fecha de los precios: 25/05/2015
- Divisa: EUR
- Código: hager-sistem (18/04/2017)

**C1005HAG-1214071** Toma teléfono cat. 3 Berker serie Glas. Blanco polar (26/11/2013)

| Código | Ud | Descripción | Rendimiento |
|---|---|---|---|
| 4538 | u | Toma telefónica UAE simple 8 cables (material) | 1.000 |
| 1407 | u | Tapa FCC 1930/G/P bl. polar, brillo (material) | 1.000 |
| 1091 | u | Marco 1 elem. cristal transp. Serie Glas (material) | 1.000 |
