# CV-8 Codo macho-hembra 87º 30' Ø 110 JP gris 7037

- Propiedad del archivo: CONSTRUNARIO
- Formato: FIEBDC-3/2012
- Programa: Construnario Versión 3.51
- Fecha de los precios: 01/03/2023
- Divisa: EUR

**URA1001411** u CV-8 Codo macho-hembra 87º 30' Ø 110 JP gris 7037
CV-8 Codo macho-hembra 87°30' Ø 110 JP gris 7037.
