# V-9 Tapón Reducción simple macho-hembra Ø 110-90

- Propiedad del archivo: CONSTRUNARIO
- Formato: FIEBDC-3/2012
- Programa: Construnario Versión 3.51
- Fecha de los precios: 01/03/2023
- Divisa: EUR

**URA1001047** u V-9 Tapón Reducción simple macho-hembra Ø 110-90
V-9 Tapón reducción simple macho-hembra Ø 110-90.
