# X-4-AR Tapón de reducción Ø 125-40

- Propiedad del archivo: CONSTRUNARIO
- Formato: FIEBDC-3/2012
- Programa: Construnario Versión 3.51
- Fecha de los precios: 01/03/2023
- Divisa: EUR

**URA1122121** u X-4-AR Tapón de reducción Ø 125-40
x-4-AR Tapón de reducción Ø 125-40.
