# B-S-AR Bote sifónico Ø 110

- Propiedad del archivo: CONSTRUNARIO
- Formato: FIEBDC-3/2012
- Programa: Construnario Versión 3.51
- Fecha de los precios: 01/03/2023
- Divisa: EUR

**URA1122177** u B-S-AR Bote sifónico Ø 110
El bote se sirve con 2 casquillos de reducción Ø 40-32, 2 tapones ciegos Ø 40 y 1 casquillo de reducción Ø 50-40.
