# TID-130-M Tapa izquierda diseño canalón marrón

- Propiedad del archivo: CONSTRUNARIO
- Formato: FIEBDC-3/2012
- Programa: Construnario Versión 3.51
- Fecha de los precios: 01/03/2023
- Divisa: EUR

| Código | Ud | Descripción |
|---|---|---|
| URA2130183 | u | TID-130-M Tapa izquierda diseño canalón marrón |
