# Tubo bajante circular junta elástica Ø 110 gris RAL 9018 3 m

- Propiedad del archivo: CONSTRUNARIO
- Formato: FIEBDC-3/2012
- Programa: Construnario Versión 3.51
- Fecha de los precios: 01/03/2023
- Divisa: EUR

| Código | Ud | Descripción |
|---|---|---|
| URA1100833 | u | Tubo bajante circular junta elástica Ø 110 gris RAL 9018 3 m |
