# CTP-8-B Codo rectangular hembra-hembra 87º 30' 100x73 blanco

- Propiedad del archivo: CONSTRUNARIO
- Formato: FIEBDC-3/2012
- Programa: Construnario Versión 3.51
- Fecha de los precios: 01/03/2023
- Divisa: EUR

| Código | Ud | Descripción |
|---|---|---|
| URA1001071 | u | CTP-8-B Codo rectangular hembra-hembra 87º 30' 100x73 blanco |
