# B-74 Válvula 84x1 1/2 - chapa cesta inox. - Ø84-Ø113

- Propiedad del archivo: CONSTRUNARIO
- Formato: FIEBDC-3/2012
- Programa: Construnario Versión 3.51
- Fecha de los precios: 01/03/2023
- Divisa: EUR

| Código | Ud | Descripción |
|---|---|---|
| URA1000416 | u | B-74 Válvula 84x1 1/2 - chapa cesta inox. - Ø84-Ø113 |
