# B-61-K-O Kit accesorios de latón oro 1 1/2, chapa oro Ø70

- Propiedad del archivo: CONSTRUNARIO
- Formato: FIEBDC-3/2012
- Programa: Construnario Versión 3.51
- Fecha de los precios: 01/03/2023
- Divisa: EUR

| Código | Ud | Descripción |
|---|---|---|
| URA1000449 | u | B-61-K-O Kit accesorios de latón oro 1 1/2, chapa oro Ø70 |
