# B-114-A racord extensible para válvula plana 1 1/2, L=86 mm

- Propiedad del archivo: CONSTRUNARIO
- Formato: FIEBDC-3/2012
- Programa: Construnario Versión 3.51
- Fecha de los precios: 01/03/2023
- Divisa: EUR

| Código | Ud | Descripción |
|---|---|---|
| URA1000539 | u | B-114-A racord extensible para válvula plana 1 1/2, L=86 mm |
