# Derivación a 87, 5º superficie corrugada DN-dn 1200-500

- Propiedad del archivo: CONSTRUNARIO
- Formato: FIEBDC-3/2012
- Programa: Construnario Versión 3.51
- Fecha de los precios: 01/03/2023
- Divisa: EUR

**URA2135188** u Derivación a 87, 5º superficie corrugada DN-dn 1200-500
Derivación a 87,5º superficie corrugada DN-dn 1200-500
