# CA-88-KT Codo 87º 30' hembra-hembra JE DN 200

- Propiedad del archivo: CONSTRUNARIO
- Formato: FIEBDC-3/2012
- Programa: Construnario Versión 3.51
- Fecha de los precios: 01/03/2023
- Divisa: EUR

| Código | Ud | Descripción |
|---|---|---|
| URA7041449 | u | CA-88-KT Codo 87º 30' hembra-hembra JE DN 200 |
