# Suminidero sifónico de calzada DN 150/200

- Propiedad del archivo: CONSTRUNARIO
- Formato: FIEBDC-3/2012
- Programa: Construnario Versión 3.51
- Fecha de los precios: 01/03/2023
- Divisa: EUR

**URA7003029** u Suminidero sifónico de calzada DN 150/200
Artículo bajo pedido. Consultar plazo de entrega.
