# Regulador 12V= con mando, pulsante. Antracita, mate. Serie Integro

- Propiedad del archivo: CONSTRUNARIO
- Formato: FIEBDC-3/2012
- Programa: Construnario Versión 2.11
- Fecha de los precios: 25/05/2015
- Divisa: EUR

**9 2876 25 05** u Regulador 12V= con mando, pulsante. Antracita, mate. Serie Integro
- 12V incandescentes y halógenas 10-60W. - Embalaje: 1 unidad x caja.
