# R-43-P reducción macho-hembra PPFV DN-dn M1 1/4-H1

- Propiedad del archivo: CONSTRUNARIO
- Formato: FIEBDC-3/2012
- Programa: Construnario Versión 3.51
- Fecha de los precios: 01/03/2023
- Divisa: EUR

| Código | Ud | Descripción |
|---|---|---|
| URA1000056 | u | R-43-P reducción macho-hembra PPFV DN-dn M1 1/4-H1 |
