# S-5 Tapón Reducción simple macho-hembra Ø 90-50

- Propiedad del archivo: CONSTRUNARIO
- Formato: FIEBDC-3/2012
- Programa: Construnario Versión 3.51
- Fecha de los precios: 01/03/2023
- Divisa: EUR

| Código | Ud | Descripción |
|---|---|---|
| URA1000098 | u | S-5 Tapón Reducción simple macho-hembra Ø 90-50 |
