# Lámpara LED. LED negro, 230 V, 0, 4 mA

- Propiedad del archivo: CONSTRUNARIO
- Formato: FIEBDC-3/2012
- Programa: Construnario Versión 2.11
- Fecha de los precios: 25/05/2015
- Divisa: EUR

**1686 01** u Lámpara LED. LED negro, 230 V, 0, 4 mA
- Embalaje: 1 unidad x caja.
